# Amtsgericht Sonneberg, Ums. BS, Glasdach Haupteing
Angebotsaufforderung (GAEB DA XML 3.1, DA83)
Projekt: 30430-KB-17-961
Währung: EUR
Nebenangebote zugelassen: ja
Auftraggeber: Thüringer Landesamt für Bau und Verkehr, Abteilung 2 - Hochbau und Liegenschaften, Behörde, Europaplatz 3, 99091 Erfurt, D, Telefon +49 361 57-4156400, Fax +49 361 57-4156570, E-Mail Hochbau.Vergabe@tlbv.thueringen.de; DV-Nummer: 2022-19-
Erstellt mit: GXML Toolbox V3.3 R20210630, iTWO_64 V11.0.839, 06.08.2026

## Vorbemerkungen:
Vorbemerkungen:

1.  Allgemeines

  Die Liegenschaft des Amtsgerichts ist Eigentum des Freistaates Thüringen und befindet sich im nördlichen Teil der Stadt Sonneberg in der Unteren Marktstraße 2. Sonneberg ist die Kreisstadt des gleichnamigen Landkreises in Südthüringen.
  Der Gebäudekomplex des Amtsgerichts gliedert sich in den denkmalgeschützten Altbestand aus dem Jahre 1891 / 92 (Haus 1) und den Anfang 2000 errichteten Neubau (Haus 2) einschließlich eines, mit dem Neubau errichteten, Verbinders (Haupttreppenhaus mit Aufzug und Haupteingang) zum Altgebäude.
  Haus 1 und Haus 2 wurden 4- geschossig in Massivbauweise errichtet. Das Treppenhaus mit Aufzug im Verbindungsbau erschließt beide Gebäudeteile in allen Etagen.
  Haus 2 ist zudem vollständig unterkellert, während im Haus 1 eine Teilunterkellerung nur im Bereich "alter" Treppenraum und Heizungsraum besteht.
  Das Gebäude liegt von allen Seiten frei zugänglich auf den Grundstücken.
  Auf der Nord-West-Seite steht das Gebäude in Hanglage.
  Haus 1 und der Treppenraum des Anbaus ist einschl. Erdgeschoss erdangefüllt. Der übrige Anbau (Haus 2) ist bis einschl. 1. Obergeschoss in den Hang gebaut.

2.  Erläuterung der Baumaßnahme

  Die Baumaßnahme umfasst die Reparatur des Glasdaches über dem Haupteingangsbereich.
  Der Glasverbinder zwischen Altbauteil und Neubauteil des Amtgerichts Sonneberg besitzt ein Glasdach auf einer Stahlkonstruktion.
  Dieses Glasdach über dem Haupteingang muss aufgrund von Undichtigkeiten (massive Probleme mit Wassereintritt und Durchfeuchtung) vollständig ersetzt werden, um weitere bauliche oder Personenschäden zu vermeiden.
  In der Ursachenuntersuchung zu den Undichtigkeiten des Glasdaches hat sich herausgestellt, dass durch fehlende Gefälleausbildung in der Konstruktion von 2000 hier kein dauerhaft dichtes, regelkonformes Glasdach hergestellt werden kann. Mit der vorliegenden Baumaßnahme soll diese Dachfläche als geschlossene Metalldachfläche neu ausgebildet werden. Geplant ist der Rückbau der vorhandenen Stahl-Glas-Konstruktion des Daches, einschl. Unterkonstruktion und Ersatz durch ein neues Blechdach in Doppel-Stehfalzdeckung mit Holzunterkonstruktion auf den vorhandenen Stahlträgern der Gesamtkonstruktion.

3.  Lage der Baustelle / Andienung

  Der Gebäudekomplex des Amtsgerichts steht auf mehreren Grundstücken. Der Altbau (Haus 1) befindet sich auf Flurstück 805/2 und im süd-östlichen Bereich auf Flurstück 808/2 befindet sich der Neubau (Haus 2).
  Die Zufahrt sowie die fußläufige Erschließung des Gebäudes erfolgt direkt über die anliegende Untere Marktstraße.
  Das Treppenhaus mit Aufzug im Verbindungsbau erschließt beide Gebäudeteile (Haus 1 und Haus 2) in allen Etagen.
  Die allgemeine Erschließung des Gebäudes mit dem Haupteingang erfolgt über die vollständig verglaste Süd-Ost-Fassade des Verbindungsbaus (Straßenzugang "Untere Marktstraße").

4.  Lagerflächen

  Lagerflächen stehen in begrenztem Umfang zur Verfügung. Sie sind mit dem AG abzustimmen.
  Benutzte Flächen bzw. Räume sind mit Abschluß der Arbeiten zu räumen und im sauberen Zustand zu verlassen.
  Schäden, die durch Lagerung verursacht wurden, gehen zu Lasten des AN.

5.  Baustrom / Bauwasser

  Baustrom und Bauwasser werden im Zuge der Baustelleneinrichtung hergestellt. Die Verteilung zum jeweiligen Arbeitsort übernimmt der AN.

6.  Bauschutt

  Die Baustelle ist stets in aufgeräumtem und sauberem Zustand zu halten.
  Eigener Bauschutt wird vom Auftragnehmer selbst entsorgt. Er ist unmittelbar von der Baustelle zu entfernen.
  Zwischenlagerungen auf der Baustelle sind nur in geeigneter Form und nach vorheriger Abstimmung mit dem AG zulässig.
  Es sind die jeweils gültigen Bestimmungen zur Abfallentsorgung einzuhalten.

7.  Besichtigen des Baugrundstücks

  Vor Angebotsabgabe hat sich der Bieter von den örtlichen Gegebenheiten zu unterrichten. Werden Subunternehmen zur Angebotsabgabe einzelner Leistungstitel aufgefordert, ist vom Bieter zu gewährleisten, dass dem Subunternehmen eine zweifelsfreie Angebotsbearbeitung ermöglicht wird.

  Abhängigkeiten anderer Leistungstitel, die Auswirkungen auf die Ausführung der Leistungen haben können, sind dem Subunternehmen durch die Bieter mitzuteilen, besonders über die Ausführung der Arbeiten, Anschlüsse, Anfahrt und Lagermöglichkeiten sowie über alle Verhältnisse, die für sein Angebot und seine Preisfindung wichtig sind.

  Sollten, nach Auffassung des AN, Leistungen nicht zweifelsfrei in den Leistungspositionen beschrieben sein und werden diese auch nicht aus beigelegten Skizzen oder Zeichnungen erkennbar, sind die Zweifel vor Angebotsabgabe mit der ausschreibenden Stelle zu klären.
  Nachforderungen aus Unkenntnis sind auf jeden Fall ausgeschlossen.

8.  Die Baustelle

  Während der gesamten Bauzeit ist die Baustelle und das Gelände in ordentlichem und sauberem Zustand zu halten.
  Verschmutzungen und Beschädigungen von Einrichtungen, Gehwegen und Fahrbahnen sind zu vermeiden bzw. sofort zu eigenen Lasten zu beseitigen.
  Notwendige Absperrungen bzw. Sicherungsmaßnahmen sind vom Auftragnehmer selbst zu veranlassen bzw. auszuführen.
  Der Arbeitsablauf auf der Baustelle ist mit dem Auftraggeber bzw. dessen bevollmächtigter Bauleitung und Firmen anderer Gewerke abzustimmen. Für Nacharbeiten, die sich aus unter lassener Abstimmung ergeben, besteht kein Anspruch auf Vergütung.

9.  Ausführung

  Bei der Ausführung muß davon ausgegangen werden, daß eine uneingeschränkte "öffentliche" Nutzung des Gebäudes zu gewährleisten ist. Einschränkungen dürfen nur in Abstimmung mit dem Auftraggeber bzw. mit der örtlichen Bauleitung vorgenommen werden.
  Die Nutzung einzelner Bereiche bedingt notwendige Abstimmungen zum Bauablauf. Lärmintensive Arbeiten bedürfen der besonderen Abstimmung mit dem AG.
  Unterbrechungen der Leistungsausführungen, die auf nicht abgestimmten Terminen beruhen, werden nicht berücksichtigt bzw. anerkannt. Nachforderungen aus unterlassener Abstimmung werden nicht vergütet.
  Trotzdem kann es durch die vorhandenen Nutzergegebenheiten zu Einschränkungen und ggf. auch Unterbrechungen bei der Leistungsausführung kommen. Arbeitsabläufe sind ggf. zeitlich zu verlagern.

  Die Arbeiten sind so zu organisieren, dass sie innerhalb der vorgegebenen Ausführungsfrist, in Abstimmung mit Leistungen anderer Gewerke, fertiggestellt werden.
  Die Festlegungen im Bauablauf und der Bauberatungen sind zu berücksichtigen und einzuhalten.
  Leistungen außerhalb der regulären Geschäftszeiten sind möglich, sind dem Auftraggeber aber rechtzeitig bekanntzugeben.
  Der Auftraggeber behält sich vor, die Arbeiten in einzelnen Leistungslosen zu vergeben.
  Die Arbeiten sind untereinander so zu koordinieren, dass ein reibungsloser Bauablauf gewährleistet wird.
  Grundlage der Kalkulation sind die im Leistungsverzeichnis angegebenen Qualitätskriterien.
  "Alternativangebote" werden nur dann gewertet, wenn die Gleichwertigkeit der Materialien nachgewiesen wird.

  Unregelmäßigkeiten in der Ausführung sind dem Auftraggeber unverzüglich mitzuteilen.
  Leistungen, die nicht der Regelausführung entsprechen und Zusatzleistungen im Sinne der Leistungsbeschreibung darstellen, sind dem Auftraggeber rechtzeitig anzuzeigen und nachzuweisen.
  In der Leistungsbeschreibung geforderte Kriterien sind zwingend einzuhalten. Bei Abweichungen von den Vorgaben des Leistungsverzeichnisses ist der Planer bzw. die Bauleitung zu konsultieren. Auf Verlangen sind Muster vorzulegen, um die Vergleichbarkeit zu gewährleisten.
  Bei Ausführung der Leistungen ist darauf zu achten, dass für den Auftraggeber Einschränkungen, Behinderungen und Belästigungen nur in vertretbarem Maße entstehen. Sie sind vorher mit der beauftragten Bauleitung abzustimmen.
  Verunreinigungen durch Transporte usw. sind umgehend zu beseitigen. Die Baustelle ist mind. einmal wöchentlich (zum Wochenende) zu reinigen.
  Bei Verstoß werden Fremdfirmen mit der Reinigung beauftragt. Vergütungsansprüche der Reinigungsfirma werden von der bestätigten Schlußrechnungssumme des Auftragnehmers abgezogen.
  Wenn nicht anders in den Leistungspositionen beschrieben, sind alle erforderlichen Leistungen, die zur Ausführung der Arbeiten notwendig sind, wie z.B. Gerüste, Abstützungen, Sicherungen, Hilfsmittel usw. vom Bieter zu stellen und in die Einheitspreise des Angebotes ein zukalkulieren.

  Alle Positionen verstehen sich (auch wenn nicht nochmals gesondert erwähnt) als Lieferung und Einbau bzw. Abbruch, Entsorgung und Deponiegebühr.

  Das Objekt ist als Einzeldenkmal eingestuft.
  Die Bieter haben durch geeignete Referenzen ihre Erfahrung und Eignung im Bereich der Denkmalsanierung nachzu weisen.
  Erhalten kommt vor zerstören. Dieser Grundsatz gilt auch in diesem Einzeldenkmal. So sind zum Beispiel grundsätzlich alle Bauteile und Flächen vor Beschädigungen zu schützen, die nicht ausgetauscht und erneuert werden und demzufolge ggf. auch nach einer Instandsetzung wieder genutzt werden.
  Die erforderlichen Schutzmaßnahmen sind Bestandteil der Einheitspreispositionen und werden, wenn nicht gesondert in Leistungspositionen erfasst, nicht gesondert vergütet.

  Hinweise Abbrucharbeiten:
  Die rückzubauenden Materialien sind entsprechend den Vorgaben des Kreislaufwirtschaftsgesetzes (KrWG vom 24.02.2012) und entsprechend LAGA M20 sortenrein zu separieren und zu entsorgen bzw. einer Wiederverwertung zuzuführen.
  Sollte es bei einer vom Auftragnehmer verursachten Vermischung von Materialien (insbesondere gipshaltige) zu einer Höhereinstufung der LAGA-Einstufungen kommen, besteht kein Anspruch auf eine höhere Vergütung als zu den angebotenen EP´s.

  Schadstoffbelastung:
  Sollten beim Rückbau schadstoffhaltige Materialien gefunden werden, sind umgehend der AG und die Bauleitung zu informieren.
  Mit Rechnungslegung sind die Entsorgungsnachweise beim Planungsbüro einzureichen. Bei fehlenden Nachweisen erfolgt keine Rechnungsprüfung und Vergütung.

  Baubesprechungen
  Zu regelmäßigen Bauberatungen wird durch die örtliche Bauleitung eingeladen. Der Auftragnehmer hat an allen vom Auftraggeber / Bauleitung anberaumten Besprechungen teilzunehmen bzw. muss vollständig unterrichtete Mitarbeiter entsenden.

10.  Anlagen

  Diesem Leistungsverzeichnis liegen die Ausführungszeichungen Nr.01 bis 09 in unmaßstäblicher Form bei. Diese sind bei der Angebotskalkulation zu beachten.

## 1120-26 Dachdecker- und Gerüstarbeiten
Datum: 06.08.2026

### Titel 1 Baustelleneinrichtung

*Hinweis: Hinweis: Baustelleneinrichtung als Nebenleistungen*
Baustelle einrichten und vorhalten für alle nachfolgend beschriebenen Leistungen des Auftragnehmers, eingeschlossen sind die für die Durchführung der vertraglichen Leistungen erforderlichen Maschinen und Geräte, Lager- und Arbeitsplätze und der Schutz vorhandener Oberflächen bei der Einrichtung von Zufahrten und Aufstellflächen als Nebenleistungen in die nachfolgenden Positionen einzukalkulieren.

Gerüste und Kranstellung in separater Position beschrieben.
Nach Durchführung der Leistungen ist die Baustelle zu beräumen. Befestigungen der Lager- und Arbeitsplätze sowie erforderliche Absperrungen und Absicherungen sind zu beseitigen.
Leistungen, die der Auftraggeber über die oben definierten Bereiche hinaus fordert, sind gesondert beschrieben und werden gesondert vergütet.

**1.1 Bauzaun mit Schnellbaufeldern**
Bauzaun mit Schnellbaufeldern aus umlaufendem verzinkten Stahlrohrrahmen mit feinmaschigem Drahtgeflecht einschl. Stützenfüßen aus Beton oder Kunststoff-Recyclingmaterial zur Absperrung der Baustelle liefern, aufstellen, vorhalten und nach Abschluß der Baumaßnahme wieder entfernen.
Die Bauzaunfelder sind mit systemzugehörigen Verbindungsschellen miteinander zu verbinden (Leistungsbestandteil).
Feldlänge: 3,50 m
Höhe: 2,00 m
Grundvorhaltezeit: 4 Wochen
Menge: 40,000 lfd.

**1.2 Zulage, Umsetzen Bauzaun**
Zulage für das Umsetzen des in zuvor genannter Position beschriebenen Bauzauns.
Menge: 10,000 lfd.

**1.3 Baustellenzu- und -ausfahrt (Bautor)**
Herstellen einer Baustellenzufahrt durch Ausbildung eines Baustellentores im Bauzaun, einflügelig mit einem Feld im Bauzaun, der bewegliche Flügel mit Rollen, Ausbildung des Gelenks mit Scharnieren (keine Bauzaunverbinder!). Sicherung der Zufahrt mit einer Kette und einem Zahlenschloss.
Grundvorhaltezeit: 4 Wochen
Menge: 1,000 Stk

**1.4 Standzeitverlängerung des Bauzaunes / Bautores**
Standzeitverlängerung für die Vorhaltung des Bauzaunes sowie des Bautores je angefangene Woche über die Grundvorhaltezeit hinaus, geplant 8 Wochen
Menge: 480,000 mWo

**1.5 Baustellentoilette als Chemietoilette**
Baustellentoilette als Chemietoilette, z.B. Dixi, Toi-Toi oder gleichwertig, mit Austauschdienst aufstellen, vorhalten und beseitigen.
Die Benutzung durch eigene und Fremdgewerke muß während der gesamten Vorhaltezeit gewährleistet werden.
Grundvorhaltezeit: 4 Wochen
Menge: 1,000 Stk

**1.6 Standzeitverlängerung der Chemietoilette**
Standzeitverlängerung und vorhalten (Austauschdienst) der Chemietoilette je angefangene Woche über die Grundvorhaltezeit hinaus.
Menge: 12,000 Wo

**1.7 Verkehrsrechtliche Anordnung einholen**
Im Zuge der Baustelleneinrichtung und Durchführungen der Arbeiten mit Gerüst- und Hebezeugstellung wird durch die beengte Umfeldsituation am Haupteingang des Amtsgerichtes eine mindestens Fußwegsperrung und Umleitung für die Bauzeit erforderlich. Je nach Hebezeugeinsatz für die notwendigen Marterialtransporte vom und auf das Dach kann es auch zu Einschränkungen des Straßenraumes der Unteren Marktstraße vor dem Gerichtsgebäude kommen.
Hier ist für die eigene eingesetzte Technologie des AN eine verkehrsrechtliche Anordnung und eine Sondernutzungserlaubnis einzuholen.
Die zeitliche Verkehrsraumeinschränkung der Straße Untere Marktstraße einschl. Fußweg, vor allem im Bereich der Gerüststellung ist mit der zuständigen Verkehrs- und Ordnungsbehörde der Stadt Sonneberg abzustimmen, einschl. Vollsperrung / Umleitung des Fußgängerverkehrs um das Objekt Amtsgericht (siehe Baustelleneinrichtungsplan).

Alle für die Erlangung einer verkehrsrechtlichen Erlaubnis notwendigen Unterlagen und Pläne sind in Abstimmung mit den zuständigen Behörden durch den AN zu erstellen und einzureichen (z.B. Umleitungs- und Beschilderungsplan usw.).
Anordnung der Sondernutzungsgenehmigung ohne Mitwirkung des AG.
Anfallende Gebühren für verkehrsrechtliche Anordnungen und die Sondernutzung trägt der AN und sind in dieser Position mit zu kalkulieren. Der Verkehrszeichenplan ist dem AG vor Beginn der Bauarbeiten zu übergeben.

Dauer: gesamte Bauzeit, voraussichtlich 9 Wochen
Menge: 1,000 Stk

**1.8 Verkehrssicherung einrichten**
*** Pauschalposition
Einrichtungen zur Verkehrssperrung, Verkehrssicherung und Verkehrsregelung nach aktueller RSA (Richtlinien für Sicherung von Arbeitsstellen an Straßen) beantragen, aufbauen und abbauen, Unterhalt in gesonderter Position erfasst.
Ausführung nach dem vom AN erstellten und mit dem Ordnungsamt abgestimmten Verkehrszeichenplan.

Die Vergütung dieser Pauschalposition erfolgt zu 50 v.H. nach betriebsfertigem Einrichten der Verkehrssicherung, der Rest nach Abschluss der Bauarbeiten.
Menge: 1,000 psch

**1.9 Verkehrssicherung vorhalten**
Vorhalten einschl. ständig unterhalten und betreiben, ggf. umsetzen der Verkehrssperrung, Verkehrssicherung und Verkehrsregelung nach aktueller RSA und mit dem Ordnungsamt abgestimmten Verkehrszeichenplan, je angefangene Woche über die Grundvorhaltezeit hinaus.
Menge: 8,000 Wo

**1.10 Kran / Aufzug für eigene Transporte**
Liefern, Aufstellen und Vorhalten von Hebezeugen für die eigenen Arbeiten als z.B. Kleinkran, Gerüstaufzug o.ä. für den Materialtransport im Zuge der Reparaturarbeiten.
Aufstellfläche innerhalb der eigenen BE / Verkehrssicherungsbereich.
Arbeitshöhe bis 15 m über Straßenoberfläche,
Gebäudehöhen im Schwenkbereich bis 25 m
Antrieb: bevorzugt selbstangetrieben, Baustom
max 380V / 16A möglich
Menge: 1,000 Stk

**1.11 Baustromverteiler einschl. Anschlussarbeiten**
Durch den AN ist ein zuliefernder, abschließbarer Baustomverteiler im Windfang des Gebäudes aufzustellen und fachgerecht anzuschließen als Baustom für die eigenen Arbeiten sowie für die Arbeiten anderer Gewerke bis zum Abschluss der Baustelle.

z.B.:
Baustromverteiler DIN VDE 0612 als Anschluss-Verteilerschrank mit Untergestell, Nennspannung 380 V AC, Schutzart IP 43, mit korrosionsbeständigem Gehäuse, schutzisoliert, mit Sicherungszubehör, Anschlussklemmen für Anschluss- und Verbindungsleitungen, Einbauten einschl. FI-Schalter, schutzisoliert,

2 FI-Schutzschalter 40 A / 0,3 A,
2 CEE-Steckdosen 1x16 A, 1 x 32A 5polig,
6 Steckdosen mit Schutzkontakt, 16 A,
alle Stromkreise mit Leitungsschutzschaltern

Baustromverteiler liefern und in Abstimmung mit der Bauleitung im Sanierungsbereich aufstellen einschl. Zuleitung und Anschluss und Rückbau.
Anschluss an Etagen-UV im Kellergeschoss mit ca. 50 m Kabelweg innerhalb des Gebäudes einschl. Prüfung vor Inbetriebnahme.
Menge: 1,000 Stk

**1.12 Vorhaltung Baustromverteiler**
Vorhaltung einschl. Unterhalt und Prüfungen des Baustomverteilers der Vorposition für die Dauer der Bauarbeiten von 12 Wochen
Menge: 12,000 Wo

**1.13 Bauwasser**
Bauwasseranschluss ab vorhandenem Anschlusspunkt im Gebäude für den Zeitraum der Baumaßnahme,
bestehend aus:
- 20 m  Rohrleitung aus Kunststoffrohr, DN 25,
  einschließlich dazugehörigen Absperrarmaturen,
  sowie Form- und Verbindungsstücke,
  Verbindung mit Quetschverschraubungen;
  zur Verlegung durch das Fenster bis ca. 3 m
  vor die Hauswand;
- Bauwasserverteiler, aus Formstücken, Rohr aus PE-HD,
  einschließlich 1x  Zapfstelle R 1/2" sowie dazugehörigen Absperrarmaturen mit Schlauchverschraubung.

Der Bauwasseranschluss ist mit Beendigung der Baumaßnahme wieder zurück zu bauen und verbleibt im Eigentum des AN.
Menge: 1,000 Stk

**1.14 Demontage Fahnenmasten und Einlagerung**
Demontage der Fahnenmasten über dem Glasdach und Einlagerung auf der Baustelle zur Wiedermontage.
Fahnenmasten als Metallrohre je 6,50 m lang mit Seilzugsystem

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Fahnenmasten im Bereich des Notdachs von der Fassadenhaltekonstruktion lösen, vom Dach transportieren und im Objekt nach Angabe des Nutzers einlagern.
Menge: 3,000 Stk

**1.15 Wiedermontage Fahnenmasten**
Wiedermontage der Fahnenmasten nach Herstellung der neuen Dachdeckung und Rückbau der Notdachkonstruktion.
Fahnenmasten aus dem Objekt auf die Dachfläche transportieren und an der vorhandenen Haltekonstruktion wieder montieren.
Menge: 3,000 Stk

### Titel 2 Gerüstarbeiten

#### Bereich 2.1 Fassadengerüst und Schutzdach

**2.1.1 Werkplanung und Statik**
Werkplanung und Statik für Fassadengerüst und Notdach aufstellen und mit AG und Architekten abstimmen. Für die nachfolgenden Fassadengerüstpositionen und das Notdach für die anstehenden Dacharbeiten ist eine Werkplanung für die Gerüst- und Notdachstellung einschl. prüffähiger Statik durch den AN zu erstellen und mit dem AG / Bauleitung abzustimmen.
Vorlage der Werkplanung und der Statik 1fach in Papierform und als PDF an die Bauleitung.
Menge: 1,000 Stk

**2.1.2 Schutzabdeckung unter Fassadengerüst**
Schutzabdeckung des Fußwegbelags aus aus Naturstein-Kleinpflaster aus wasserundurchlässigem Bahnenmaterial um Verschmutzungen und Beschädigungen der Oberfläche zu verhindern, einschl. Rückbau und Entsorgung nach Abschluss der Arbeiten.
Menge: 25,000 qm

**2.1.3 Stahlrohr-Fassadengerüst, LK 4, Breite W06**
Stahlrohr-Fassadengerüst als Arbeits- und Schutzgerüst, Gerüstklasse 4, geeignet für Rohbau-, Dachdecker-, Dachklempner-, Montage-, Malerarbeiten im Außenbereich incl. Gerüstleitern aufbauen und nach Abschluss der Bauarbeiten beseitigen. Vorhaltung separat erfasst.
Die Ausführung ist nach den Vorschriften der DIN 4420, der Gerüstordnung, den Vorschriften der Bauberufsgenossenschaft und den geltenden baupolizeilichen Vorschriften zu erstellen.

Höhe Gebäude: bis 15,00 m über Gelände
Lastklasse:  4 (3,0 kn/m²)
Breitenklasse: 06 (0,6-0,9 m)
Untergrund:  Ganzglasfassade, Seitenflächen Mauerwerk

Das Gerüst ist für die Reparaturarbeiten an dem Glasdach vorgesehen. Im Gerüststandbereich ist die Ganzglasfassade des Haupteingangs. Hier sind keine Ankerpunkte möglich. Die angrenzenden Fassadenflächen bestehen aus Ziegelmauerwerk (Altbau) und Klinkervorsatzschale mit dahinterliegender Dämmung und Stahlbetonwand (Neubau). Über die Vorposition Werkplanung und Statik sind Verankerungsvarianten mit dem AG und der Bauleitung abzustimmen (Denkmalschutz).

Die Abrechung erfolgt nach qm einzurüstender Fassadenfläche.
Menge: 97,500 qm

**2.1.4 Zulage für erschwerte Gerüstverankerung**
Zulage für die erschwerte Verankerung bzw. Abstützung des Fassadengerüstes aufgrund der Lage vor der Ganzglasfassade des Haupteingangs. Sämtliche sich durch die eigene Werkplanung und örtliche Situation ergebenden, notwendigen Mehraufwendungen sind in diese Position einzukalkulieren.
Menge: 1,000 Stk

**2.1.5 Dachdeckerfangschutz als Erweiterung des Stahlrohrgerüstes**
Dachdeckerfangschutz einschl. Verstärkungen und zusätzlichen Sicherungen für die Auflage des in nachfolgender Position beschiebenen Notdachs nach den gültigen Vorschriften der Berufsgenossenschaften am Stahlrohrgerüst montieren und nach Abschluss der Bauarbeiten beseitigen. Vorhaltung separat erfasst.
Menge: 6,500 lfd.

**2.1.6 Gerüsttreppen**
Aufstiege als Podesttreppenaufstiege (Gerüsttreppen) mit einem vorgesetzten Gerüstfeld, einschließlich der für die Treppe erforderlichen Innen- und Außengeländer und zusätzlichen Verankerungen.
Podesttreppenaufstiege einbauen nach Abschluss der Bauarbeiten beseitigen. Vorhaltung separat erfasst.

Höhe der Aufstiege: bis 13,50 m
Menge: 1,000 Stk

**2.1.7 Zusätzlicher Seitenschutz**
Zusätzlicher Seitenschutz in einzelnen Ebenen und Bereichen auf der dem Gebäude zugewandten Seite, Seitenschutz bestehend aus Geländerholm, Zwischenholm und Bordbrett, zusätzlichen Seitenschutz herstellen nach Abschluss der Bauarbeiten beseitigen. Vorhaltung separat erfasst.
Menge: 39,000 lfd.

**2.1.8 Überrüstung Haupteingangsportal**
Überrüstung des Haupteingangsportals (Aussparung im Fassadengerüst) herstellen einschl. aller notwendigen Verstärkungen, Gitterträger, Verankerungen usw.

Portalgröße: BxH bis 3,50 x 6,00 m
Menge: 1,000 Stk

**2.1.9 Schutzdach über Eingängen als Erweiterung des Stahlrohrgerüstes**
Erweiterung des Stahlrohrgerüstes zum Schutzdach nach DIN 4420 "Arbeits- und Schutzgerüste".
Schutzdächer bestehend aus Tragkonstruktionen aus Gerüstbauteilen für die Ausladung, doppeltem Bohlenbelag, Abdeckung mit Schutzfolie (armierte Baufolie) zwischen den Bohlenlagen und senkrechter Bordwand an der vom Gebäude abgewandten Seite, Bohlenbelag und Rieselschutzfolie sind bis an das Gebäude zu führen und die Fuge ist abzudichten
Die Abdeckung muß an der Gebäudeaußenwand beginnen und den Außenständer des Fassadengerüstes um mind. 1,00 m überragen.
Tiefe der Schutzdächer: mindestens 2,50 m
Bordwandhöhe: mindestens 0,60 m
Einbauhöhe der Schutzdächer: bis 5,50 m
Breite der Schutzdächer: 3,00 m
Schutzdächer montieren und nach Abschluss der Bauarbeiten beseitigen. Vorhaltung separat erfasst.
Menge: 3,000 lfd.

**2.1.10 Gerüstträger für Überbrückungen, zu überbrückende Breite bis 6,50 m**
Gerüstträger für die Überbrückung von Eingängen usw., für nicht belastbare Dachflächen usw., als paarweise Gitterträger je zu überbrückender Breite in das Stahlrohr-Fassadengerüst einbauen nach Abschluss der Bauarbeiten beseitigen. Vorhaltung separat erfasst.er entfernen.

zu überbrückende Breite: bis 6,50 m
freie Höhe unter der Brücke: mind. 3,00 m
Menge: 26,000 lfd.

**2.1.11 Gerüstverbreiterung Konsole b=30 cm**
Verbreiterung des Gerüstbelages von Standgerüsten durch Konsolen oder Kragträger.

Konsolenbreite: 30 cm
Menge: 6,500 lfd.

**2.1.12 Gerüstverbreiterung Konsole b=60 cm**
Verbreiterung des Gerüstbelages von Standgerüsten durch Konsolen oder Kragträger.

Konsolenbreite: 60 cm
Menge: 6,500 lfd.

**2.1.13 Gerüstverstärkung für Dachdeckeraufzug**
Gerüstverstärkung für die Montage von Dachdeckeraufzügen in Abstimmung mit Gewerk Dachdecker- und Zimmererarbeiten liefern, einbauen und nach Abschluss der Bauarbeiten beseitigen. Vorhaltung separat erfasst.

Abrechnung als Komplettleistung je Aufzugsstandpunkt.
Menge: 1,000 Stk

**2.1.14 Notdach über dem Reparaturbereich**
Herstellung, Vorhaltung und Rückbau eines regensicheren Notdachs über dem Reparaturbereich, bestehend aus z.B. Gerüstgitterträgern und Trapezblechen einschl. Unterlagen und Lastverteilungen auf angrenzenden Dachflächen. Notdachkonstruktion windsogsicher montiert. Auschluss und Auflagerpunkte sind im Zuge der in Pos. 01 dieses Titels ausgeschriebenen Werkplanung und Statik durch den AN zu entwickeln und dem AG / Bauleitung zur Abstimmung vorzulegen.

Abzudeckende Grundfläche: bis 6,00 x 9,00 m
Menge: 1,000 Stk

**2.1.15 Seitliches Abplanen im Bereich des Notdaches**
Seitliches Abplanen im Bereich des Notdaches für die Reparaturarbeiten mit Planen aus armierter, durchscheinender Baufolie als Witterungsschutz.
Folien liefern, anbringen, vorhalten und beseitigen.
Die Abrechnung erfolgt nach qm Planenfläche.
Diese Schutzmaßnahme ist für die Dauer der Sanierungsarbeiten vorzuhalten und ständig zu warten.
Menge: 51,000 qm

**2.1.16 Gebrauchsüberlassung des Stahlrohr-Fassadengerüstes**
Gebrauchsüberlassung des Stahlrohr- Fassadengerüstes gemäß Pos. 03

Abrechnung: Wochen x Fläche
Vorhaltedauer: 8 Wochen
Menge: 780,000 qmWo

**2.1.17 Standzeitverlängerung des Dachdeckerfangschutzes**
Standzeitverlängerung und Vorhalten des Dachdeckerfangschutzes je angefangene Woche
Menge: 52,000 mWo

**2.1.18 Gebrauchsüberlassung Gerüsttreppen**
Gebrauchsüberlassung der Gerüsttreppen gemäß Pos. 06.

Abrechnung: Wochen x Stk
Vorhaltedauer: 8 Wochen
Menge: 8,000 StkW

**2.1.19 Gebrauchsüberlassung Absturzsicherung innen**
Gebrauchsüberlassung gemäß Pos. 07 der wandseitigen Absturzsicherung

Abrechnung: Wochen x Länge
Vorhaltedauer: 8 Wochen
Menge: 312,000 mWo

**2.1.20 Gebrauchsüberlassung Schutzdächer**
Gebrauchsüberlassung gemäß Pos. 09 der Schutzdächer

Abrechnung: Wochen x Länge
Vorhaltedauer: 8 Wochen
Menge: 24,000 mWo

**2.1.21 Gebrauchsüberlassung Gerüstträger**
Gebrauchsüberlassung der Gerüstgitterträger gemäß Pos. 10.

Abrechnung: Wochen x Länge
Vorhaltedauer: 8 Wochen
Menge: 208,000 mWo

**2.1.22 Gebrauchsüberlassung Konsolen 30 cm**
Gebrauchsüberlassung der Konsolen, B = 30 cm.

Abrechnung: Wochen x Länge
Vorhaltedauer: 8 Wochen
Menge: 52,000 mWo

**2.1.23 Gebrauchsüberlassung Konsolen 60 cm**
Gebrauchsüberlassung der Konsolen, b = 60 cm.

Abrechnung: Wochen x Länge
Vorhaltedauer: 8 Wochen
Menge: 52,000 mWo

**2.1.24 Gebrauchsüberlassung Gerüstverstärkung für Dachdeckeraufzug**
Gebrauchsüberlassung Gerüstverstärkung für Dachdeckeraufzug

Abrechnung: Wochen
Vorhaltedauer: 8 Wochen
Menge: 8,000 Wo

**2.1.25 Vorhaltung Notdach**
Gebrauchsüberlassung des Notdachs

Abrechnung: Wochen
Vorhaltedauer: 3 Wochen
Menge: 3,000 Wo

**2.1.26 Vorhaltung seitliche Abplanung**
Gebrauchsüberlassung der Abplanung

Abrechnung: Wochen x Fläche
Vorhaltedauer: 3 Wochen
Menge: 153,000 qmWo

**2.1.27 Gerüstumbauarbeiten**
Gerüstumbauarbeiten nach Anweisung der Bauleitung in Teilflächen von 25 bis 50 qm.
Teilbereiche abbauen, zwischenlagern und am gleichen Tag wieder aufbauen incl. separate An- und Abfahrt für Arbeitskolonne (3 AK).

Ansatz für Kalkulation:
geschätzte Zeitdauer für Umbau (25-50 qm): ca. 4h zzgl. Kosten für An- und Abfahrt

Abrechnung nach Anzahl der angeforderten Umbauarbeiten gemäß o.g. Gerüstflächen.
Menge: 2,000 Stk

#### Bereich 2.2 Innengerüst

*Hinweis: Hinweise zum Innengerüst*
Das nachfolgend ausgeschiebene Innen-Raumgerüst ist für die Reparaturarbeiten an der Dachfläche sowie für die Trockenbauarbeiten zur Verkleidung der Dachuntersicht im Haupteingangsbereich des Amtsgerichts Sonneberg aufzubauen, vorzuhalten und wieder rückzubauen. Aufgrund der beengten Innenraumgeometrie ist mit einem Modulgerüstsystem zu kalkulieren. Im Erdgeschoss ist der Haupteingang und der Zugang zum Aufzug auf einer Breite von je 1,5 m von Gerüstbauteilen freizuhalten. Überrüstung mind. 3,0 m hoch. Die Arbeiten finden im genutzten Objekt statt. Die zu überrüstenden Durchgänge sind mittels Schutzdächer gegen Bauschmutz, herabfallende Gegenstände usw. abzusichern.

**2.2.1 Werkplanung**
Werkplanung für das Innengerüst aufstellen und mit AG und Architekten abstimmen. Für die nachfolgenden Gerüstpositionen für die anstehenden Dach- und Trockenbauarbeiten ist eine Werkplanung einschl. wenn notwendig statische Bemessung durch den AN zu erstellen und mit dem AG / Bauleitung abzustimmen.
Vorlage 1fach in Papierform und als PDF an die Bauleitung.
Menge: 1,000 Stk

**2.2.2 Schutzabdeckung unter dem Raumgerüst**
Schutzabdeckung des vorhandenen Fußboden aus Granitpflaster aus wasserundurchlässigem Bahnenmaterial um Verschmutzungen und Beschädigungen der FB-Oberfläche zu verhindern, einschl. Rückbau und Entsorgung nach Abschluss der Arbeiten.
Menge: 20,000 qm

**2.2.3 Innengerüst als Modul-Raumgerüst**
Innengerüst für die anstehenden Dach- und Trockenbauarbeiten als flächig nutzbares Raumgerüst unter der Dachfläche. Aufgrund der beengten Raumgeometrie ist ein Modulgerüst zu kalkulieren.

oberste Gerüstlage: bis 11,50 m ü. FFB
Grundfläche: bis. 20 qm
Aufgang durch Leitergänge mit allseitiger Umwehrung bis zur obersten Arbeitsfläche

Gerüststellung für die eigenen Dacharbeiten und Gebrauchsüberlassung für die Trockenbauarbeiten zur Verkleidung der Dachuntersicht. Verankerungen sind mit der Bauleitung wegen Denkmalschutzauflagen abzustimmen.
Menge: 240,000 cbm

**2.2.4 Zulage für erschwerte Verankerung**
Zulage für die erschwerte Verankerung bzw. Abstützung des Raumgerüstes aufgrund der Lage an der Ganzglasfassade und der starkprofilierten historischen Fassade des Altbaus. Sämtliche sich durch die eigene Werkplanung und örtliche Situation ergebeneden, notwendigen Mehraufwendungen sind in diese Position einzukalkulieren.
Menge: 1,000 Stk

**2.2.5 Zulage für Umbau Arbeitsebene**
Zulage zum Raumgerüst für den höhenmäßigen Umbau der Arbeitsebene zwischen den Dacharbeiten und den danach folgenden Trockenbau-Deckenarbeiten. Abgegolden ist in dieser Position alle Aufwendungen einschl. Anfahrt, Materialtransport, Umbauarbeiten zur Veränderung der notwendigen Höhe der Arbeitsebene. Zwischen den Dacharbeiten und den Trockenbau-Deckenarbeiten.
Menge: 1,000 Stk

**2.2.6 Überrüstung der Durchgänge im Raumgerüst**
Überrüstung der Durchgänge zwischen Haupteingang und Treppenhaus sowie des Zugangs vom Haupteingang zum Fahrstuhl.
Lichte Nutzbreite der Durchgänge 1,5 m
Lichte Durchgangshöhe: mind. 2,5 m
Menge: 7,000 lfd.

**2.2.7 Schutzdächer über den Durchgängen**
Herstellung von Schutzdächern über den in der Vorposition beschriebenen Durchgängen mittels Bohlenbelag und staub- und wasserdichter Abdeckung mit Schutzfolie (armierte Baufolie). Schutzdächer montieren nach Abschluss der Bauarbeiten beseitigen. Vorhaltung separat erfasst.
Menge: 14,000 qm

**2.2.8 Gerüstverbreiterung Konsole b=30 cm**
Verbreiterung des obersten Gerüstbelages des Raumgerüstes durch Konsolen oder Kragträger.

Konsolenbreite: 30 cm
Menge: 3,000 lfd.

**2.2.9 Gerüstverbreiterung Konsole b=60 cm**
Verbreiterung des obersten Gerüstbelages des Raumgerüstes durch Konsolen oder Kragträger.

Konsolenbreite: 60 cm
Menge: 3,000 lfd.

**2.2.10 Gerüstverbreiterung Konsole b=90 cm**
Verbreiterung des obersten Gerüstbelages des Raumgerüstes durch Konsolen oder Kragträger.

Konsolenbreite: 90 cm
Menge: 6,500 lfd.

**2.2.11 Gebrauchsüberlassung des Raumgerüstes**
Gebrauchsüberlassung des Raumgerüstes gemäß Pos. 03

Abrechnung: Wochen x Rauminhalt
Vorhaltedauer: 12 Wochen
Menge: 2880,000 cbmW

**2.2.12 Gebrauchsüberlassung Schutzdächer**
Gebrauchsüberlassung der Schutzdächer gemäß Pos. 07

Abrechnung: Wochen x Rauminhalt
Vorhaltedauer: 12 Wochen
Menge: 168,000 mqWo

**2.2.13 Gebrauchsüberlassung Konsolen 30 cm**
Gebrauchsüberlassung der Konsolen, B = 30 cm.

Abrechnung: Wochen x Länge
Vorhaltedauer: 12 Wochen
Menge: 36,000 mWo

**2.2.14 Gebrauchsüberlassung Konsolen 60 cm**
Gebrauchsüberlassung der Konsolen, b = 60 cm.

Abrechnung: Wochen x Länge
Vorhaltedauer: 12 Wochen
Menge: 36,000 mWo

**2.2.15 Gebrauchsüberlassung Konsolen 90 cm**
Gebrauchsüberlassung der Konsolen, b = 90 cm.

Abrechnung: Wochen x Länge
Vorhaltedauer: 12 Wochen
Menge: 78,000 mWo

**2.2.16 Schutznetze für Dacharbeiten**
Lieferung und Einbau von zugelassenen Schutznetzen für die anstehenden Dacharbeiten einschl. Montage der Netze vom inneren Flächengerüst aus an den Trägern der Dachkonstruktion einschl. Rückbau nach Beendigung der Dacharbeiten.
Menge: 20,000 qm

**2.2.17 Vorhaltung Schutznetze**
Gebrauchsüberlassung der Schutznetze.

Abrechnung: Wochen x Fläche
Vorhaltedauer: 5 Wochen
Menge: 100,000 qm

### Titel 3 Rückbau Glasdach

**3.1 Rückbau Dachverglasung einschl. RWA**
Rückbau Dachverglasung einschl. zwei Lüftungsöffnungen (RWA`s) einschl. aller Abdeckprofile, Freiklemmen der Öffnungsmotoren usw. Abtransport von der Dachfläche.
Transport von der Baustelle und Entsorgung einschl. Deponiegebühren in gesonderter Position erfasst.
Menge: 18,500 qm

**3.2 Rückbau Notabdeckung aus Blech, 2,5 qm**
Rückbau der Notabdeckung der undichten RWA`s aus Blech (siehe Foto), Größe bis 2,5 qm, und Abtransport von der Dachfläche.
Transport von der Baustelle und Entsorgung einschl. Deponiegebühren in gesonderter Position erfasst.
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Menge: 1,000 Stk

**3.3 Rückbau Glasdach-Unterkonstruktion**
Rückbau der Unterkonstruktion der Glasdachkonstruktion bis auf die statische Tragebene der Gesamtkonstruktion.
Rückbau von Glashalteprofilen, Anschlussprofilen usw. aus Stahl bzw Aluminium, einschl. aller Kunststoffmaterialien zur thermischen Trennung und Dichtmaterialen zur Witterungs- und Luftdichtung der Glasdachkonstruktion. Dach-UK von der statischen Konstruktion lösen und vom Dach transportieren.
Transport von der Baustelle und Entsorgung einschl. Deponiegebühren in gesonderter Position erfasst.
Menge: 18,500 qm

**3.4 Rückbau Anschlussverblechungen**
Rückbau der Anschlussverblechungen einschl. Halte- und Haft- Unterkonstruktionen zwischen Glasdachkonstruktion und umgebenden aufgehenden Wänden o.ä.
Transport von der Baustelle und Entsorgung einschl. Deponiegebühren in gesonderter Position erfasst.
Menge: 18,000 lfd.

**3.5 Rückbau Fensterbankverblechung**
Rückbau der flächigen Fensterbankverblechungen einschl. Halte- und Haft- Unterkonstruktionen zwischen der Innenrinne und den darüber liegenden Fenstern und aufgehenden Wänden o.ä., Transport von der Baustelle und Entsorgung einschl. Deponiegebühren in gesonderter Position erfasst.
Menge: 13,000 qm

**3.6 Rückbau verblechte Kehle am Übergang Glasdach**
Rückbau der verblechten Kehle am Übergang des Glasdaches zum anschließenden Schieferdach einschl. Halte- und Haft- Unterkonstruktionen zwischen der Innenrinne / Glasdach und dem anschließenden Schieferdach.
Kehlverblechnung aus Zinkbelch bis 3,0 qm, Transport von der Baustelle und Entsorgung einschl. Deponiegebühren in gesonderter Position erfasst.
Menge: 1,000 Stk

**3.7 Traufstreifen (Schieferdachfläche) aufnehmen und wieder montieren**
Traufe der Schieferdachfläche über dem Glasdach mind. einreihig Schiefer aufnehmen für Rückbau und Erneuerung Blechanschluss an die Glasdachfläche. Nach Abschluss der Blechdeckung und Blechanschlussarbeiten ist der Traufstreifen mit den gebordenen Schiefertafeln wieder zu schließen einschl. aller Neben- und Hilfsarbeiten.
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Menge: 3,500 lfd.

**3.8 Rinne und Einlaufbleche aus Zinkblech abbrechen**
Entwässerungsrinne aus Zinkblech zwischen Glasdach und aufgehendem, ursprünglichen Hausgiebel im Zuge des Glasdachrückbaus aufnehmen, einschl. aller Einhang- /Einlaufbleche, Befestigungen und Eindicht- und Verbindungsmittel und von der Dachfläche transportieren.
Transport von der Baustelle und Entsorgung einschl. Deponiegebühren in gesonderter Position erfasst.
Menge: 6,500 lfd.

**3.9 Transport und Entsorgung Dachverglasung**
Geborgene Dachverglasung als 2-fach Isolierverglasungselemente bestehend aus VSG- und ESG-Scheiben, Abstandshalter aus Aluminium und dauerelastischem Randverbund laden, transportieren und fachgerecht entsorgen einschl. Deponiergebühren.

AVV-Nr.: 17 02 02
Menge: 1600,000 kg

**3.10 Transport und Entsorgung Verglasungsprofile**
Geborgene Verglasungsprofile und Abdeckschalen aus farbbeschichtetemn Stahl und Aluminium und Dichtungen/ Abstands- und Montagehaltern aus Kunststoff und Gummi / EPDM der Dachverglasung laden, transportieren und fachgerecht entsorgen einschl. Deponiergebühren.

AVV-Nr.: 17 09 04
Menge: 500,000 kg

**3.11 Transport und Entsorgung Verblechungen**
Geborgene Verblechungen aus Zinkblech, Aluminium o.ä. alles farbbeschichtet, laden, transportieren und fachgerecht entsorgen einschl. Deponiergebühren.

AVV-Nr.: 17 04 07
Menge: 300,000 kg

**3.12 Transport und Entsorgung RWA-Antriebe**
Geborgene RWA-Antriebe von der Dachverglasung laden, transportieren und fachgerecht entsorgen einschl. Deponiegebühren.

AVV-Nr.: 17 09 04
Menge: 2,000 Stk

### Titel 4 Dacherneuerung

**4.1 Bauholz für Sparrenpfetten, NH od. KVH, Fichte/Kiefer, liefern und einbauen**
Liefern, Abbinden und Einbauen von technisch getrockneten Bauhölzern als Sparrenpfetten quer zu der vorhandenen Stahlträgerkonstruktion des Daches, incl. aller notwendigen Fixierungen und Sicherungen der Bauzustände.
Anschlüsse sind zimmermannsmäßig nach Angaben der Statik auszuführen, Befestigungsmittel gesondert erfasst.

Holzart:  Fichte / Kiefer nach DIN 1052
Festigkeitsklasse:  C24 nach DIN 1052
Holzfeuchte:  15%

Längen:  unterschiedlich bis 6,00 m
Dimension:  8/5 cm
Menge: 37,000 lfd.

**4.2 Lagesicherung mit Senkkopfschrauben einschl. Vorbohungen**
Lagesicherungen der Sparrenpfetten auf der Stahlträger-Dachkonstruktion mittels Senkkopfschrauben entspr. Statikangaben mit:
2 x EJOT JZ 3 - S -6,3 x 64 je Auflagerpunkt oder gleichwertige

Angebotenes Produkt:

Hersteller: '....................................................' (vom Bieter einzutragen)

Typ: '....................................................' (vom Bieter einzutragen)

Die Eignung abweichender Produkte ist kostenneutral nachzuweisen.

Lagesicherung einschl. aller notwendigen Vorbohrungen (auch in IPE 160-Dachträgern) mit Durchmesser 5,5 mm.
Die Lagesicherung ist durch Versenkung flächengleich einzubauen.
Menge: 114,000 Stk

**4.3 Dachflächenschalung für Doppelstehfalzdeckung**
Dachschalung aus 24 mm technisch getrocknetem Rauhspund mit Nut und Feder zur Lastverteilung, mind. 13 cm breit, Klasse 1, Holzfeuchte < 20 %, vollflächig und dichtgestoßen auf die vorhandenen Dachflächen aufbringen und je Sparrenpfette mit mind. zwei Nägeln, glatt-schaftig Na 60x2,7, befestigen, einschl. aller Pass-Schnitte und Übergangsausbildungen.
Menge: 19,500 qm

**4.4 Holzschalung für Rand- u.Anschlussverblechungen**
Dachschalung aus 24 mm technisch getrocknetem Rauhspund mit Nut und Feder zur Lastverteilung, mind. 13 cm breit, Klasse 1, Holzfeuchte < 20 %, vollflächig und dichtgestoßen als Unterkonstruktion für Anschluss- und Übergangsverblechnungen aufbringen fixieren, einschl. aller Pass-Schnitte und Übergangsausbildungen und Befestigungsmittel.
Menge: 10,000 qm

**4.5 Unterdeckbahn für Anschlussverblechungen**
Vordeckung und Unterdach, 1-lagig, aus einer diffusionsoffenen Schalungsbahn, mind. 80 mm an den Nähten und Stößen überdeckt, auf der Holzschalung aufbringen und nach Herstellervorschrift fixieren.

Angebotenes Fabrikat:

Hersteller: '....................................................' (vom Bieter einzutragen)

Typ: '....................................................' (vom Bieter einzutragen)
Menge: 10,000 qm

**4.6 Bitumenbahn als Unterdeckung und Notdach**
Bitumen-Dampfsperre nach DIN EN 13 970, Al + V 60 S 4 mit Aluminiumverbund und 60 g/m² Glasvlieseinlage, punkt- oder streifenweise kleben. Nähte und Stöße voll verschweißen. Die Funktion einer temporären Behelfsabdichtung muss gewährleistet sein.
Dampfsperren sind an An- und Abschlüssen und Durchdringungen bis Oberkante hochzuführen und anzuschließen.
Die Dampfsperre soll die zusätzliche Funktion einer Luftdichtheitsschicht erfüllen. Die Dampfsperre ist an Überdeckungen, An- und Abschlüssen und Durchdringungen dicht anzuschließen.

Angebotenes Fabrikat:

Hersteller: '....................................................' (vom Bieter einzutragen)

Typ: '....................................................' (vom Bieter einzutragen)
Menge: 20,000 qm

*Hinweis: Materialbeschreibung vorbewitterte Zinkbleche*
Titanzink hergestellt nach DIN EN 988, "Cradle-to- Cradle" zertifiziertes ökologisches Bauprodukt, Umweltproduktdeklaration gemäß ISO 14025 Typ III (IBU), mit 40-jähriger Qualitätsgarantie.

Vorbewittertes Titanzink mind. 0,7 mm ohne Phosphatierung, das die Bildung einer natürlichen und dauerhaften Zinkcarbonatschicht (Patina) zulässt

Oberflächenqualität:
analog RHEINZINK-prePATINA ECO ZINC schiefergrau

Angebotenes Fabrikat:

Hersteller: '....................................................' (vom Bieter einzutragen)

Typ: '....................................................' (vom Bieter einzutragen)

Die Gleichwertigkeit abweichender Produkte ist kostenneutral nachzuweisen.

Ein Nachweis der Dachdeckung als harte Bedachung im Sinne der Brandschutzvorgaben ist vor Arbeitsaufnahme der Bauleitung zu übergeben.

**4.7 Traufausbildung**
Traufausbildung bestehend aus:

Traufstreifen:
aus Material wie vor

Die erforderlichen Traufstreifen sind zu liefern und fachgerecht auf dem abgesenkten Traufbrett und dem Haftstreifen zu befestigen. Die Traufstreifen sind
20 mm zu überlappen und in den Haftstreifen einzuhängen.

Nenngröße: 333 mm
Metalldicke: 0,70 mm
Abkantungen: 4 St
Standardlänge: mind. 2000 mm

Abdeckstreifen:
aus Material wie vor

Die erforderlichen Abdeckstreifen sind zu liefern, und fachgerecht zu montieren. Die Abdeckstreifen sind mit 10 cm Überlappung zu verlegen.

Nenngröße: 125 mm
Metalldicke: 1,00 mm
Abkantungen: 2 St
Standardlänge: 2000 mm

Tropfblech:
aus Material wie vor

Die erforderlichen Tropfbleche sind zu liefern und unterhalb der Unterspannbahn fachgerecht zu befestigen. Die Tropfbleche sind 20 mm zu überlappen.

Nenngröße: 200 mm
Metalldicke: 0,70 mm
Abkantungen: 2 St

Haftstreifen aus verzinktem Stahlblech:

Die Haftstreifen sind fluchtgerecht zu montieren.

Nenngröße: 250 mm
Metalldicke: 1,00 mm
Abkantungen: 1 St
Standardlänge: 2000 mm

Scharabschluss:

stehend rund

Die Rückkantung der Schar ist ca. 30° offen auszuführen. Als Hilfsmittel ist eine Abstandschablone zu verwenden, um die temperaturbedingte Längenänderung sicherzustellen.

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Menge: 6,500 lfd.

**4.8 Ausbildung von Ecken, Gehrungen und Enden**
Ausbildung von Ecken, Gehrungen und Enden in der Vorposition (Traufausblidung)
Menge: 2,000 Stk

**4.9 strukturierter Trennlage liefern und verlegen**
Strukturierter Trennlage liefern und auf der bauseits vorhandenen vollflächigen Unterdachbahn verlegen.

Vorgeschlagenes Produkt: Strukturmatte AIR-Zauf Stoß verlegt oder gleichwertig Fabrikate passend zum gewählten Deckmaterial.

Angebotenes Fabrikat:

Hersteller: '....................................................' (vom Bieter einzutragen)

Typ: '....................................................' (vom Bieter einzutragen)

Die Gleichwertigkeit abweichender Produkte ist kostenneutral nachzuweisen.

Hinweis: Bei der Verwendung von AIR-Z in Verbindung
mit einer Bekleidung in Falztechnik sind RHEINZINK-Hafte mit der Kennzeichnung "H" zu verwenden.
Für Dachneigungen von kleiner 20° ist ein Prüfzeugnis zur Thematik "Harte Bedachung"/Beständigkeit des Daches gegen Flugfeuer und strahlende Wärme vorzulegen.
Menge: 19,500 qm

**4.10 Haftabstandsermittlung**
Prüffähige, objektbezogene statische Berechnung zur Befestigung der Dachdeckung in Stehfalztechnik mit geschraubten Haften, gemäß der allgemeinen bauaufsichtlichen Zulassung Z 14.1-773 unter Berücksichtigung der Windlasten gemäß DIN EN 1991-1-4 sowie Lasten (z. B. PV-Anlagen, Absturzsicherungen, etc.), die an den Falzen befestigt und damit über die Falze in die Unterkonstruktion eingeleitet werden.
Menge: 1,000 Stk

**4.11 Dokumentation**
Erstellen einer Dokumentation über die tatsächlich ausgeführte Lage/Anzahl der Fest- und Schiebhafte und die Art der verwendeten Hafte mit deren Befestigungsmitteln an der Unterkonstruktion.
Menge: 1,000 Stk

**4.12 Dacheindeckung in Doppelstehfalzdeckung herstellen**
Dacheindeckung in Doppelstehfalzdeckung aus Material entsprechend Materialbeschreibung herstellen

Dachneigung: 3°
Bandbreite: 600 mm
Achsmaß: bis 530 mm
Metalldicke: 0,70 mm
Scharlänge: bis 3,25 m

Jede Schar ist aus einer Länge zu fertigen. Bei Einzellängen bis zu 3,00 m können ausschließlich Festhafte genutzt werden. Die Schare sind mit bauaufsichtlich zugelassenen System-Haften aus Edelstahl gemäß abZ Z-14.1-773 zu befestigen. System-Schiebehafte sind für Scharlängen bis max. 16,00 m geeignet.

Ein Prüfzeugnis zur Thematik "Harte Bedachung" / Beständigkeit des Daches gegen Flugfeuer und strahlende Wärme ist erforderlich.

Pass- und Sonderschare bei Falzrichtungswechsel innerhalb der Fläche oder bei Nichtübereinstimmung von Gebäudemaß und / oder erforderlichen Hauptachsmaßen, sind in dieser Position mit einzurechnen.
Menge: 19,500 qm

**4.13 Mehraufwand für das Einfalzen von Dichtungsbändern**
Bei folgenden Situationen ist das Einfalzen eines zum System der Dachdeckung passenden Dichtungsbandes in die Falze erforderlich:
-  Dachneigungen ≤ 7°
-  in schneereichen Gegenden ≤ 15°
-  bis 1,00 m oberhalb von Schneefangeinrichtungen
-  bei Gefahr von Eisschanzenbildung durch PV-Anlagen o.ä.
Menge: 19,500 qm

**4.14 Pultfirstausbildung**
Die Falze sind als Quetschfalze oder umgelegte Falze auszuführen. Die Schare sind einschließlich Rückkantung aufzustellen.

Aufstellhöhen: 60 mm

Fertigen, Liefern und Montieren der Pultfirstausbildung bestehend aus:

Pultfirstabdeckung
aus Material wie vor

Nenngröße: 500 mm
Metalldicke: 0,80 mm
Abkantungen: 4 St
Standardlänge: 3000 mm

Die Pultfirstabdeckungen sind in die Haftstreifen einzuhängen. Das Quergefälle der Firstabdeckung sollte der Dachneigung entsprechen.

*) abhängig von der Gebäudehöhe

Lochstreifen:
aus Material wie vor

Die erforderlichen Lochstreifen sind auf Stoß zu verlegen.

Ausführung: 63 %
Nenngröße: 150 mm
Metalldicke: 1,00 mm
Abkantungen: 1 St
Standardlänge: 2000 mm

Haftstreifen aus verzinktem Stahlblech:

Die erforderlichen Haftstreifen sind fluchtgerecht auf der Holzschalung und der Holzleiste zu montieren.

Nenngröße: 400 mm
Metalldicke: 1,00 mm
Abkantungen: 1 St
Standardlänge: 2000 mm

Holzleiste:
Die Holzleiste ist zu liefern und zu befestigen.
Abmessungen h x b: 60 x 60 mm

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Menge: 6,000 lfd.

**4.15 Endböden (Abschlüsse, Anschlüsse)**
Endböden (Abschlüsse, Anschlüsse) in der Pultfirstausbildung.
Menge: 2,000 Stk

**4.16 Übergang zur Ganzglasfassade herstellen**
Erneuerung des Übergangs zwischen Ganzglasfassade und neuer Dacheindeckung mittels Fugenverschluss zwischen Holzschalung und Glasfassade durch luft- und schlagregendichtes, uv-stabiles Komprifugenband.
Die Anschlussfuge ist mit dem Pultfirst-Blech abzudecken.

Fugendimension: bis 50 x 40 mm
Menge: 6,500 lfd.

**4.17 Schiebenaht mit RHEINZINK-UDS-Verbinder**
aus Material wie vor

geriffelt, passend zu vorgenannter Position.

Der RHEINZINK-UDS-Verbinder, ist bei Querneigungen
von mind. 3° einsetzbar. Der Einbau erfolgt gemäß der
RHEINZINK-Montageanleitung.

Breite: 250 mm/333mm
Abkantungen: 2 St
Metalldicke: 0,80 mm
Fixlänge: 455 mm
Menge: 4,000 Stk

**4.18 seitlicher Scharabschluss mit Rückkantung**
Wandanschluss bestehend aus:
Die Schare sind aufzustellen und mit einer Rückkantung
zu versehen.Die Befestigung der seitlichen Randschar erfolgt durch Hafte.

seitliche Aufstellhöhen:
kleiner 5° Dachneigung - mind. 150 mm
kleiner 22° Dachneigung - mind. 100 mm
größer gleich 22° Dachneigung - 80 mm

Putzleiste:
aus Material wie vor

Nenngröße: 150mm
Metalldicke: 0,7mm
Abkantungen: 4St
Standardlänge: 3000mm

Die Putzleisten sind zu liefern und fachgerecht an der Unterkonstruktion zu montieren. Im Kontaktbereich zum Putz ist die Putzleiste zu beschichten.

Die einzelnen Längen der Putzleiste sind 50 mm zu überlappen (Ausklinkung).

Kappleiste
aus Material wie vor

Nenngröße: 125mm
Metalldicke: 0,7mm
Abkantungen: 5 St
Standardlänge: 3000mm

Die einzelnen Längen der Kappleisten sind 50 mm zu überlappen, und in die Putzleiste einzuhängen.

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Menge: 6,500 lfd.

**4.19 Ausbildung von Ecken, Gehrungen und Enden**
Ausbildung von Ecken, Gehrungen und Enden in der Vorposition (seitlicher Wandanschluss)
Menge: 4,000 Stk

**4.20 Erneuerung flächige Verblechung Übergang Fenster zu ehem. Glasdach**
Erneuerung der flächigen Verblechung als Übergang von den Fenstern zu der innenliegenden Rinne als mehrfachgekantete Zinkbleche, Material analog Dachdeckung, als örtlich angepasste Verblechung einschl. Hafte, Befestigen usw. auf der erneuerten Holz-UK.
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
Geometie zur Kalkulation: 5 - 45 - 45 cm
Kantungen: bis 4
Materialstärke: min. 1,0 mm
Menge: 4,000 qm

**4.21 Erneuerung Kehlübergang zum Schieferdach**
Erneuerung der Kehlverblechung am Übergang zum Schieferdach als mehrfachgekantete Zinkbleche, Material analog Dachdeckung, als örtlich angepasste Verblechung einschl. Hafte, Befestigen usw. auf der erneuerten Holz-UK.
Menge: 1,000 Stk

**4.22 Flachdach-Absturzsicherung - aufgeschraubt**
Ständig nutzbare Flachdach-Absturzsicherung gem. DIN 4426, zur Befestigung der persönlichen Schutzausrüstung, aus Edelstahl mit Öse, wärmegedämmt, verschiebbarem Dichtungs-Anschlußflansch und Wetterschutzhaube, Befestigung mit bauaufsichtlich zugelassenen Edelstahlschrauben auf der Dachschalung des Holz-Dachaufbaus.
Dem AG ist mit der Abrechnung unaufgefordert das Herstellerzertifikat, die EG-Konformitätserklärung sowie eine Unternehmererklärung über den vorschriftsmäßigen Einbau zu übergeben!

Angebotenes Produkt:

__________________________________________________
(Produktdatenblätter sind mit Angebotsabgabe einzureichen!)
Menge: 2,000 Stk

**4.23 Einarbeitung Absturzsicherung in die Dachfläche**
Einarbeitung und Eindichtung der Absturzsicherung der Vorposition in die Doppelstehfalz-Dachfläche einschl. Eindichtung in allen Ebenen.
Menge: 2,000 Stk

**4.24 Einbindung Dachfläche in Blitzschutzanlage**
Einbindung der neuen Metalldachfläche in die vorhandene Gebäudeblitzschutzanlage durch Lieferung und Einbau von Blitzschutzleitungen und Anschluss- bzw. Verbindungsklemmen.
Lieferung und Verlegung von 5 m Edelstahlleitung, Durchmesser 8 mm und je 4 Anschluss- und T-Verbindungsklemmen
Menge: 1,000 Stk

*Hinweis: Hinweis zur Erneuerung innenliegende Rinne*
Im Zuge der Arbeiten ist auch die vorhandene, innenliegende Regenentwässerungsrinne zu erneuern.
Aufgrund der Bestandssituation ist die Entwässerung über die innenliegende Rinne ohne Notüberlauf nicht veränderbar. Die Rinnenerneuerung hat mind. querschnittsgleich zur vorhandenen Konstruktion zu erfolgen. Da die vorhandene Rinnenkonstruktion erst mit Gerüststellung messbar ist, sind nachfolgende Maße in die Rinnenpositionen nur als Orientierung und Kalkulationsgrundlage anzusehen. Die Abrechnung erfolgt nach tatsächlicher Geometrie.

**4.25 neue Regenrinne, Verbundblech, kastenförmig örtlich gekantet**
Liefern und Kanten der neuen Regenrinne aus Verbundblech und mit passenden Rinneneisen an der Traufe montieren, Stöße sind zu minimieren und mittels passenden Dichtungsbahnstreifen zu verschweißen.
Erhöhte Anzahl von Rinneneisen wegen Eislasten sind einzukalkulieren.

Geometie zur Kalkulation: 35 - 20 - 45 cm
Kantungen: 4
Materialstärke: 1,2 mm
Menge: 6,500 lfd.

**4.26 Endausbildungen für Regenrinnen**
Ausbildung von Enden der Regenrinne.
Menge: 2,000 Stk

**4.27 Rinneneinlaufstutzen mit trichterförmigen Ablauf einbauen**
Rinneneinlaufstutzen aus ALU-Blech mit trichterförmigen Ablauf, für Rinne liefern und einbauen
Menge: 1,000 Stk

**4.28 Anschluss der Regenrinnen an vorh. Fallrohre**
Wiederanschluss der Regenrinnen an die vorhandenen Fallrohre einschl. Ausrichtung und Fixierung der Übergänge und Anschlüsse incl. Material und Befestigungsmittel.
Menge: 1,000 Stk

**4.29 Rinnenbegleitheizung liefern und montieren**
Lieferung und Montage von regulierbaren Begleitheizbändern in den Regenrinnen und Fallrohren mit je Band 2 m Anschlussleitung mit Anschluss an Übergabekasten über der Rinne im Außenbereich

Heizband
Leistung: 18 W/m (10°C Luft),36 W/m (0°C Eiswasser) Außenmantel: Polyolefin, schwarz, UV-beständig
Abmessungen: bis 11,8 × 5,8 mm
Heizkreislänge: bei min. Einschalttemperatur bis -10°C max. 80,00 m
max. Umgebungstemperatur: +65°C (eingeschaltet), +85°C (ausgeschaltet)
Spannung: 230 V AC/50 Hz
Schutzklasse: I
Schutzmaßnahme: FI-Schutzschaltung 30 mA (max. 500,00 m pro FI)
Absicherung: 16 A (C-Charakteristik)
min. Biegeradius: 25 mm
Mindestverarbeitungstemperatur: -55°C (empfohlen +5°C)
selbsttragend bis: 25,00 m

Anschluss an vorhandene Regelung im Außenbereich.
Menge: 33,000 lfd.

**4.30 Zulage für Montage Rinnenheizbänder auf der Dachfläche**
Zulage für Lieferung und Montage von Befestigungsklips passend zur Dacheindeckung für die Montage der Heizbänder im Traufbereich der neuen Doppelstehfalz- Dachfläche.
Menge: 10,000 qm

**4.31 Dämmung zwischen Rinne und Verkleidung erneuern**
Erneuerung der Dämmung zwischen der innenliegenden Regenrinne und der raumseitigen Blechverkleidung durch Rückbau und Entsorgung der vorhandenen Mineralwolledämmung aus der Bauzeit (2000) und Lieferung und Einbau einer neuen feuchteunempfindlichen Mineralwolledämmung.

Dämmstoffstärke: 8 cm, WLG 35
Menge: 6,500 qm
